# Muster-Leistungsbeschreibung
Leistungsbeschreibung (GAEB 90, DA81)
Währung: EUR

## Innendämmsystem premium iQ M Universal
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur energetischen
Sanierung/Innendämmung

Gebäudesanierung sind die Anforderungen und Vorgaben
der DIN 4108 "Wärmeschutz und Energieeinsparung in
Gebäuden" sowie der WTA-Merkblätter des WTA-Referates
6 "Bauphysik" zu beachten.

U.a. zu beachtende Anforderungen/Randbedingungen:
In der Außenwand befindliche Leitungen/Rohre
müssen abhängig von der Dämmstoffstärke
des Innendämmsystems so angepasst werden,
dass Frostschäden und Wärmebrückeneffekte verhindert
werden.

Die Anordnung von Steckdosen und Lichtschaltern ist
zuvor zu planen.
Die Abdichtungsebene ist durch den Einbau einer
Hinterdämmung auch in diesen Bereichen
fehlstellenfrei auszuführen. (siehe Hinweise unter
Vor- und Nacharbeiten Innendämmsystem).

Der Schlagregenschutz der Fassade ist zu
gewährleisten.
Feuchtigkeitseinwirkungen infolge unzureichender,
schadhafter bzw. nicht funktionsfähiger
Bauwerksabdichtungen sind zu beseitigen.

Luftkalkputze, organisch gebundene Putze und jede Art
von Wandbelägen sind als Untergründe für
kapillaraktive Innendämm-Systeme nicht geeignet und
sind fachgerecht zu entfernen.

Bei Renovierungs- und Werterhaltungsmaßnahmen auf den
Innendämmsystemen sind die Hinweise des Herstellers zu
beachten.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zur Untergrundbeschaffenheit

Der Untergrund muß saugfähig, sauber, tragfähig,
frei von biologischem Bewuchs,Tensiden, Staub- und
Schalmittel-, Öl- und Fettrückständen u.a.
trennenden Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

### Titel 00002 Vor- und Nacharbeiten

**00002.0001 Nicht tragfähigen Altputz entfernen,**
*** Bedarfsposition ohne GB
Nicht tragfähigen Altputz durch geeignete Maßnahmen
vollflächig entfernen.

Es ist ein sauberer, saug- und tragfähiger Untergrund
herzustellen.
Einheit: m2

**00002.0002 Gipsputz entfernen**
*** Bedarfsposition ohne GB
Gipsputz durch geeignete Maßnahmen
vollflächig entfernen.

Es ist ein sauberer, saug- und tragfähiger Untergrund
herzustellen.
Einheit: m2

**00002.0003 Zurückstemmen der Fensterlaibungen**
*** Bedarfsposition ohne GB
Zurückstemmen der Fensterlaibungen
auf ein gefordertes Einbaumaß von _______cm.
Einheit: St

**00002.0004 Schadhafte Fugen ausräumen**
*** Bedarfsposition ohne GB
Ausräumen der schadhaften Fugen im Mauerwerk.
Es ist ein sauberer, saug- und tragfähiger Untergrund
herzustellen.
Einheit: m2

**00002.0005 Entfernen der vorhandenen Tapeten und Anstriche**
*** Bedarfsposition ohne GB
Entfernen der vorhandenen Tapeten und Anstriche.
Es ist ein sauberer, saug- und tragfähiger Untergrund
herzustellen.
Einheit: m2

**00002.0006 Vorbehandlung stark saugender Altputze (Primer Hydro F)**
*** Bedarfsposition ohne GB
Vorbehandlung stark saugender, aber tragfähiger
Altputzflächen
mit einer wässrigen Grundierung mit verfestigender
Wirkung.

Produkt: Remmers Primer Hydro F
oder glw.

Eigenschaften:
Oberflächenfestigend
Saugfähigkeitsegalisierend
Schnell trocknend

Produktkenndaten:
Festkörpergehalt Ca. 16 %
Dichte (20 °C) Ca. 1,0 g/cm³
pH-Wert Ca. 8

Angebotenes Produkt:______________

Verbrauch:
ca. 0,1 - 0,4 l/m² Remmers Primer Hydro F <2842>
je nach Untergrund
Einheit: m2

**00002.0007 Schließen/Ausmauern von Heizkörpernischen**
*** Bedarfsposition ohne GB
Heizkörpernischen mit Material mit mind.
gleichen Dämmeigenschaften wie der Außenwandbaustoff
z.B. Porenbeton oberflächenbündig und vollfugig
schließen/ausmauern.

zu schließender Hohlraum: ________m³
Art des Materials: _________________
Einheit: m2

**00002.0008 Vorspritzmörtel netzförmig auf saugenden Untergründen (SP Prep)**
*** Bedarfsposition ohne GB
Haftbrücke aus mineralischem Vorspritzmörtel
auf den vorbereiteten, saugfähigen Untergrund
(Mauerwerk)
für nachfolgenden Verputz netzförmig
(Deckungsfläche 50-70 % deckend)
mit max. 5 mm Schichtdicke aufbringen.

Produkt: Remmers SP Prep
oder glw.

Eigenschaften:
hoher Sulfatwiderstand
niedrig wirksamer Alkaligehalt (SR/NA)

Produktkenndaten.
Schüttdichte Ca. 1,7 kg/dm³
Wasserdampfdurchlässigkeit µ = 15
Wassereindringtiefe Nach 1 h > 5 mm
Brandverhalten Klasse A1
Druckfestigkeit (28 d) CS IV (> 6,0 N/mm²)
Fremdüberwachung GG-Cert + WTA

Angebotenes Produkt:______________

Verbrauch:
ca. 3-4 kg/m² Remmers SP Prep <0400>
Einheit: m2

**00002.0009 Untergrundegalisierung mit Grundputz (SP Levell)**
*** Bedarfsposition ohne GB
Egalisierung von Unebenheiten und tiefliegenden Fugen
sowie Herstellen eines ebenen, tragfähigen
Untergrundes
mit einem mineralischen, nicht hydrophobierten,
diffusionsoffenen  Kalk-Zement-Putz.
Qualitätsstufe: Q2 für abgezogene Putze

Produkt: Remmers SP Levell
oder glw.

Eigenschaften:
Hohes Salzspeichervermögen
Porosität 51 Vol.%
Hoher Sulfatwiderstand und niedrig wirksamer
Alkaligehalt (SR/NA)
Wasserdampfdiffusionsoffen
Kapillaraktiv

Produktkenndaten:
Porosität > 45 Vol.%
Schüttdichte ca. 1,0 kg/dm³
Kap. Wasseraufnahme w24 > 1,0 kg/m²
Wasserdampfdurchlässigkeit µ = 15
Wassereindringtiefe Nach 24 h > 5 mm
Brandverhalten Klasse A1
Druckfestigkeit CS III (3,5 - 7,5 N/mm²)
Fremdüberwachung GG-Cert + WTA

Angebotenes Produkt:______________

Verbrauch:
ca. 9,5 kg/m² bei 10 mm Schichtdicke
Remmers SP Levell <0401>
Einheit: m2

**00002.0010 Hinterdämmung im Bereich von Steckdosen(iQ-Therm 2.0)**
Kapillaraktive Hinterdämmung im Bereich von
Steckdosen zur Vermeidung von Wärmebrücken
mit systemzugehörigem Ansetzkleber
oberflächenbündig einbauen.

Wand im Bereich der Steckdosen aufstemmen.
Tiefe: 6 cm unter Klebeoberfläche der Innendämmung
Breite: Abmessung der Steckdosenanlage plus 4 cm
nach allen Seiten.
Gipsmörtel sind vorher restlos zu entfernen.

Produkte:
Remmers iQ M Universal
Remmers iQ-Therm 50
oder glw.

Produktkenndaten Ansetzkleber:
Schüttdichte Ca. 1,2 kg/dm³
Druckfestigkeitsklasse CS II (1,5-5,0 N/mm²)
w 0,017 m³/m³
w 0,52 m³/m³
Wärmeleitfähigkeit ? dry 0,48 W/(m?K)
Wasseranspruch Ca. 6,0-6,3 l/20 kg
Aw-Wert /
Wasseraufnahmekoeffizient
13,32 kg/(m²h )
Wasserdampfdurchlässigkeit ? < 14
Brandverhalten Klasse A1
Größtkorn 0,5 mm

Produktkenndaten Dämmplatte:
Dicke: ca. 50 mm
Trockenrohdichte Ca. 45 kg/m³
Wärmeleitfähigkeit (10 dry) 0,033 W/(m?K)
Wasserdampfdiffusion µ= ca. 27

Angebotene Produkte:
______________
______________

Verbrauch:
ca. 1,3 kg/m²/mm Schichtdicke,
Remmers iQ M Universal <0211>
6,8 Streifen/m² Remmers iQ-Therm 2.0 50 <0161>
Einheit: m2

**00002.0011 Entkopplung zu angrenzenden Bauteilenbei iQ-Therm 2.0**
Thermische, hygrische und akustische Entkoppelung
angrenzender Bauteile

Böden und Wände:
Verlegung/Befestigung eines geschlossenzelligen
Polyurethanschaum-Klebebandes
am Fußpunkt der Innendämmung sowie am Rand zu
eingreifenden Innenwänden.

Decken:
Aufkleben eines einseitig selbstklebendem,
vorkomprimierten, elastischen, weichmacherfreien,
geschlossenzelligen Schaumstoffbandes zur elastischen
Entkopplung der Dämmebene.

PP-Folie des Schaumstoffbandes nach Montage der
Innendämmung zur Entkomprimierung des Bandes
abreißen.

Produkte:
- Remmers Trennwandstreifen
Maße:
Dicke 3 mm
Breite 75 mm
Länge je Rolle 30 m

- Remmers Kompriband 15/5-10
oder glw.

gewählte Produkte:
___________________
___________________

Verbrauch:
1,1 m/m Remmers Trennwandstreifen <4258>
1,1 m/m Remmers Kompriband 15/5-10 <4268>
Einheit: m2

**00002.0012 Fenster- und Türanschlüsseherstellen**
*** Bedarfsposition ohne GB
Anschlüsse an Fenster- und Türrahmen
mit einem einseitig selbstklebendem, vorkomprimierten,
elastischen, weichmacherfreien, geschlossenzelligen
Schaumstoffdichtungsband in PP-Folie zur
nachträglichen
Entkomprimierung winddicht herstellen.

Produkt:
Remmers Kompriband 15/5-10
oder glw.

Produkteigenschaften:
Luftdicht, entspricht den Vorgaben der DIN 41078-7, der
RAL-gütegesicherten Fenstermontage
Erfüllt die Anforderungen der DIN 18542
für Beanspruchungsgruppe GB R
Luftdurchlässigkeit: a-Wert < 0,1 m³/(h*m*(daPa)2*3)

Angebotenes Produkt:______________

Verbrauch:
1,1 m/m Remmers Kompriband 15/5-10 <4268>
Einheit: m

**00002.0013 Anschluss Holzbalkendecke (durchgehendeDämmung)**
*** Bedarfsposition ohne GB
Anschluss Holzbalkendecke bei Geschoss-durchgehender
Innendämmung herstellen.
Auftrennen der Holzbalkendecke inkl. des
Fußbodenaufbaus
um die tragenden Holzbalken herum in Dämmstoffstärke
und Schichtdicke der Systemklebe- und
Beschichtungsmaterialien.
Entfernung von nicht tragendem Material.

Risse im zu dämmenden Bereich des Holzbalkens mit
PU-Holzersatzmasse (lösemittelfreier Dichtstoff mit
Sägespänen) füllen.
Geschlossenzelliges Polyurethanschaum-Klebeband in
Dämmstoffstärke um den Holzbalken kleben.
Aufkleben eines einseitig selbstklebendem,
vorkomprimierten, elastischen, weichmacherfreien,
geschlossenzelligen Schaumstoffbandes mittig auf das
Klebeband
zur elastischen Entkopplung der Dämmstoffebene.

Produkte:
Remmers PU-Holzersatzmasse-Set
Remmers Trennwandstreifen
Remmers Kompriband 15/5-10
oder glw.

Produktkenndaten Holzersatzmasse:
Dichte (20 °C) Ca. 0,7 g/cm³
Dampfdiffusionsoffen

Angebotene Produkte:
______________
______________
______________

Verbrauch:
Remmers PU-Holzersatzmasse-Set <2387> nach Bedarf
1,1 m/m Remmers Trennwandstreifen <4258>
1,1 m/m Remmers Kompriband 15/5-10 <4268>
Einheit: m2

**00002.0014 Anschluss Holzbalkendecke(geschossgetrennteDämmung)**
*** Bedarfsposition ohne GB
Anschluss Holzbalkendecke bei geschossgetrennter
Dämmung
herstellen (wenn eine durchgehende Dämmung der
Außenwand nicht möglich ist).

Auftrennen und Freilegen der nicht tragenden Elemente
der Holzbalkendecke von unten in Dämmstoffstärke und
Schichtdicke der Systemklebe- und
Beschichtungsmaterialien, bis zum nächsten
darüberliegenden, geschlossenen Zwischenboden.
Entfernung von nicht tragendem Material.

Risse im zu dämmenden Bereich des Holzbalkens mit
PU-Holzersatzmasse-Set (lösemittelfreier Dichtstoff
mit  Sägespänen) füllen.
Geschlossenzelliges Polyurethanschaum-Klebeband in
Dämmstoffstärke um den Holzbalken kleben.
Aufkleben eines einseitig selbstklebendem,
vorkomprimierten, elastischen, weichmacherfreien,
geschlossenzelligen Schaumstoffbandes mittig auf das
Klebeband
zur elastischen Entkopplung der Dämmstoffebene.

Produkte:
Remmers PU-Holzersatzmasse-Set
Remmers Trennwandstreifen
Remmers Kompriband 15/5-10
oder glw.

Produktkenndaten Holzersatzmasse:
Dichte (20 °C) Ca. 0,7 g/cm³
Dampfdiffusionsoffen

Angebotene Produkte:
______________
______________
______________

Verbrauch:
Remmers PU-Holzersatzmasse-Set <2387> nach Bedarf
1,1 m/m Remmers Trennwandstreifen <4258>
1,1 m/m Remmers Kompriband 15/5-10 <4268>
Einheit: m2

**00002.0015 Kellenschnitt in Innenecken mitAcryldichtstoff schließen**
Kellenschnitt in allen Inneneckbereichen herstellen
und nach Abtrocknen der Spachtel oder Putze mit
Acryldichtstoff verschließen.

Produkt:
Remmers Acryl 100
oder glw.

Produktkenndaten im Anlieferungszustand:
Dichte (DIN EN ISO 1183-1A) 1,6 g/cm³
Viskosität Pastös/standfest
Hautbildung Ca. 15 Min. (+23°C/50 % rF)

Produktkenndaten im ausreagierten Zustand:
Reißdehnung (DIN EN ISO 8339)  400 %
Dehnspannungswert 100 % (DIN EN ISO 8339) 0,06 N/mm²
Volumenverlust(DIN EN ISO 10563) < 20 %
Zulässige Gesamtverformung (DIN EN 15651-1) 12,5 %

Angebotenes Produkt:______________

Verbrauch:
ca. 100 ml/m bei 1 cm² Fugenquerschnitt
Remmers Acryl 100 <7370>
Einheit: m

### Titel 00003 Innendämmung

**00003.0001 Innendämmung iQ-Therm 2.0 30**
*** Grundposition ZZ 001.0
Einbau der kapillaraktiven, hochwärmedämmenden
iQ-Therm-Innendämmung mit einer Schichtdicke von 30 mm
durch vollflächige Verklebung mit systemzugehörigem,
hydraulisch erhärtenden Ansetzkleber auf dem
vorbereiteten Untergrund.

Produkte:
Remmers iQ M Universal
Remmers iQ-Therm 2.0 30
oder glw.

Systemeigenschaften:
Streifenförmig
Hoch wärmedämmend
Dampfdiffusionsoffen
Kapillaraktiv
Lambda ca. 0,028 W/(m·K)
Lambda Einbauzustand ca. 0,031 W/(m·K)
Brandverhalten Klasse E (DIN EN 13501-1)
Baustoffklasse B2 nach DIN 4102-1
Geringe Aufbauhöhe, wahlweise 30, 50, 80 & 120 mm
Leichte Verarbeitung
Wärmedämmstoff nach DIN 4108-10

Produktkenndaten Ansetzkleber:
Schüttdichte Ca. 1,2 kg/dm³
Druckfestigkeitsklasse CS II (1,5-5,0 N/mm²)
w 0,017 m³/m³
w 0,52 m³/m³
Wärmeleitfähigkeit ? dry 0,48 W/(m?K)
Wasseranspruch Ca. 6,0-6,3 l/20 kg
Aw-Wert /
Wasseraufnahmekoeffizient
13,32 kg/(m²h )
Wasserdampfdurchlässigkeit ? < 14
Brandverhalten Klasse A1
Größtkorn 0,5 mm

Produktkenndaten Dämmplatte:
Trockenrohdichte > 30 kg/m³
Wärmeleitfähigkeit ? dry Ca. 0,028 W/(m·K)
Baustoffklasse B2 normalentflammbar nach DIN 4102-1
Wasserdampfdiffusion 40 - 200
Brandverhalten Klasse E (DIN EN 13501-1)

Angebotene Produkte:
______________
______________

Verbrauch:
ca. 1,3 kg/m²/mm Schichtdicke,
ca. 8,0 kg/m² inkl. Ausgleichsspachtelung
Remmers iQ M Universal <0211>
6,8 Streifen/m² Remmers iQ-Therm 2.0 30 <0160>
Einheit: m2

**00003.0002 Innendämmung iQ-Therm 2.0 50**
*** Wahlposition ZZ 001.1
Einbau der kapillaraktiven, hochwärmedämmenden
iQ-Therm-Innendämmung mit einer Schichtdicke von 50 mm
durch vollflächige Verklebung mit systemzugehörigem,
hydraulisch erhärtenden Ansetzkleber auf dem
vorbereiteten Untergrund.

Produkte:
Remmers iQ Fix
Remmers iQ-Therm 2.0 50
oder glw.

Systemeigenschaften:
Streifenförmig
Hoch wärmedämmend
Dampfdiffusionsoffen
Kapillaraktiv
Lambda ca. 0,028 W/(m·K)
Lambda Einbauzustand ca. 0,031 W/(m·K)
Brandverhalten Klasse E (DIN EN 13501-1)
Baustoffklasse B2 nach DIN 4102-1
Geringe Aufbauhöhe, wahlweise 30, 50, 80 & 120 mm
Leichte Verarbeitung
Wärmedämmstoff nach DIN 4108-10

Produktkenndaten Ansetzkleber:
Schüttdichte Ca. 1,2 kg/dm³
Druckfestigkeitsklasse CS II (1,5-5,0 N/mm²)
w 0,017 m³/m³
w 0,52 m³/m³
Wärmeleitfähigkeit ? dry 0,48 W/(m?K)
Wasseranspruch Ca. 6,0-6,3 l/20 kg
Aw-Wert /
Wasseraufnahmekoeffizient
13,32 kg/(m²h )
Wasserdampfdurchlässigkeit ? < 14
Brandverhalten Klasse A1
Größtkorn 0,5 mm

Produktkenndaten Dämmplatte:
Trockenrohdichte > 30 kg/m³
Wärmeleitfähigkeit ? dry Ca. 0,028 W/(m·K)
Baustoffklasse B2 normalentflammbar nach DIN 4102-1
Wasserdampfdiffusion 40 - 200
Brandverhalten Klasse E (DIN EN 13501-1)

Angebotene Produkte:
______________
______________

Verbrauch:
ca. 1,3 kg/m²/mm Schichtdicke,
ca. 8,0 kg/m² inkl. Ausgleichsspachtelung
Remmers iQ M Universal <0211>
6,8 Streifen/m² Remmers iQ-Therm 2.0 50 <0161>
Einheit: m2

**00003.0003 Innendämmung iQ-Therm 2.0 80**
*** Wahlposition ZZ 001.2
Einbau der kapillaraktiven, hochwärmedämmenden
iQ-Therm-Innendämmung mit einer Schichtdicke von 80 mm
durch vollflächige Verklebung mit systemzugehörigem,
hydraulisch erhärtenden Ansetzkleber auf dem
vorbereiteten Untergrund.

Produkte:
Remmers iQ Fix
Remmers iQ-Therm 2.0 80
oder glw.

Systemeigenschaften:
Streifenförmig
Hoch wärmedämmend
Dampfdiffusionsoffen
Kapillaraktiv
Lambda ca. 0,028 W/(m·K)
Lambda Einbauzustand ca. 0,031 W/(m·K)
Brandverhalten Klasse E (DIN EN 13501-1)
Baustoffklasse B2 nach DIN 4102-1
Geringe Aufbauhöhe, wahlweise 30, 50, 80 & 120 mm
Leichte Verarbeitung
Wärmedämmstoff nach DIN 4108-10

Produktkenndaten Ansetzkleber:
Schüttdichte Ca. 1,2 kg/dm³
Druckfestigkeitsklasse CS II (1,5-5,0 N/mm²)
w 0,017 m³/m³
w 0,52 m³/m³
Wärmeleitfähigkeit ? dry 0,48 W/(m?K)
Wasseranspruch Ca. 6,0-6,3 l/20 kg
Aw-Wert /
Wasseraufnahmekoeffizient
13,32 kg/(m²h )
Wasserdampfdurchlässigkeit ? < 14
Brandverhalten Klasse A1
Größtkorn 0,5 mm

Produktkenndaten Dämmplatte:
Trockenrohdichte > 30 kg/m³
Wärmeleitfähigkeit ? dry Ca. 0,028 W/(m·K)
Baustoffklasse B2 normalentflammbar nach DIN 4102-1
Wasserdampfdiffusion 40 - 200
Brandverhalten Klasse E (DIN EN 13501-1)

Angebotene Produkte:
______________
______________

Verbrauch:
ca. 1,3 kg/m²/mm Schichtdicke,
ca. 8,0 kg/m² inkl. Ausgleichsspachtelung
Remmers iQ M Universal <0211>
6,8 Streifen/m² Remmers iQ-Therm 2.0 80 <0162>
Einheit: m2

**00003.0004 Innendämmung iQ-Therm 2.0 120**
*** Wahlposition ZZ 001.3
Einbau der kapillaraktiven, hochwärmedämmenden
iQ-Therm-Innendämmung mit einer Schichtdicke von 120
mm
durch vollflächige Verklebung mit systemzugehörigem,
hydraulisch erhärtenden Ansetzkleber auf dem
vorbereiteten Untergrund.

Produkte:
Remmers iQ M Universal
Remmers iQ-Therm 2.0 120
oder glw.

Systemeigenschaften:
Streifenförmig
Hoch wärmedämmend
Dampfdiffusionsoffen
Kapillaraktiv
Lambda ca. 0,028 W/(m·K)
Lambda Einbauzustand ca. 0,031 W/(m·K)
Brandverhalten Klasse E (DIN EN 13501-1)
Baustoffklasse B2 nach DIN 4102-1
Geringe Aufbauhöhe, wahlweise 30, 50, 80 & 120 mm
Leichte Verarbeitung
Wärmedämmstoff nach DIN 4108-10

Produktkenndaten Ansetzkleber:
Schüttdichte Ca. 1,2 kg/dm³
Druckfestigkeitsklasse CS II (1,5-5,0 N/mm²)
w 0,017 m³/m³
w 0,52 m³/m³
Wärmeleitfähigkeit ? dry 0,48 W/(m?K)
Wasseranspruch Ca. 6,0-6,3 l/20 kg
Aw-Wert /
Wasseraufnahmekoeffizient
13,32 kg/(m²h )
Wasserdampfdurchlässigkeit ? < 14
Brandverhalten Klasse A1
Größtkorn 0,5 mm
Produktkenndaten Dämmplatte:
Trockenrohdichte > 30 kg/m³
Wärmeleitfähigkeit ? dry Ca. 0,028 W/(m·K)
Baustoffklasse B2 normalentflammbar nach DIN 4102-1
Wasserdampfdiffusion 40 - 200
Brandverhalten Klasse E (DIN EN 13501-1)

Angebotene Produkte:
______________
______________

Verbrauch:
ca. 1,3 kg/m²/mm Schichtdicke,
ca. 8,0 kg/m² inkl. Ausgleichsspachtelung
Remmers iQ M Univesal <0211>
6,8 Streifen/m² Remmers iQ-Therm 2.0 120 <0163>
Einheit: m2

**00003.0005 Einbau Montageplatte für Lastabtragung**
*** Bedarfsposition ohne GB
Montageplatte für wärmebrückenfreie Fremdmontagen
in Innendämmungen, z.B. für Schränke und Regale,
liefern und mit Fräswerkzeug und systemzugehörigem PU
Kleber befestigen.

Produkte:
Remmers Montagezylinder
Remmers MultiColl-Express
Remmers Fräswerkzeug für Montagezylinder
oder glw.

Produktkenndaten Montageplatte:
FCKW-freier PU-Hartschaum
Lambda: ca. 0,04 W/(m*K)
Hoch druckfest
Tragfähigkeit: ca. 50 kg

Produktkenndaten Kleber:
Dichte (20 °C) ca. 1,1 g/ml
Offene Zeit ca. 5 min (+20 °C/65 % rF)
Presszeit mind. 60 min (+20 °C/65 % rF)
Funktionsbereich -30 °C bis +100 °C
Haftscherfestigkeit (Holz/Holz)> 10 N/mm²
Wasserfestigkeit (DIN EN204)  D4

Angebotene Produkte:
______________
______________
______________

Verbrauch:
nach Bedarf Montagezylinder <4257>
nach Bedarf  MultiColl-Express <1571>
Fräswerkzeug für Montagezylinder <4255>
Einheit: m2

**00003.0006 Dämmung von Laibungen und Sturzbereichen**
Einbau von iQ-Therm-Laibungplatten
im Bereich von Fenster- und Türlaibungen sowie
Sturzbereichen
durch vollflächige Verklebung mit systemzugehörigem,
hydraulisch erhärtenden Ansetzkleber  auf dem
vorbereiteten Untergrund.

Produkte:
Remmers iQ M Universal
Remmers iQ-Therm 2.0 L15
oder glw.

Produktkenndaten Ansetzkleber:
Schüttdichte Ca. 1,2 kg/dm³
Druckfestigkeitsklasse CS II (1,5-5,0 N/mm²)
w 0,017 m³/m³
w 0,52 m³/m³
Wärmeleitfähigkeit ? dry 0,48 W/(m?K)
Wasseranspruch Ca. 6,0-6,3 l/20 kg
Aw-Wert /
Wasseraufnahmekoeffizient
13,32 kg/(m²h )
Wasserdampfdurchlässigkeit ? < 14
Brandverhalten Klasse A1
Größtkorn 0,5 mm

Produktkenndaten Laibungplatte:
Trockenrohdichte ca. 3 5 kg/m³
Wärmeleitfähigkeit (10 dry) 0,028 W/(m?K)

Anschlüsse an Fenster- und Türrahmen sind
mit einem einseitig selbstklebendem, vorkomprimierten,
elastischen, weichmacherfreien, geschlossenzelligen
Schaumstoffdichtungsband in PP-Folie zur
nachträglichen
Entkomprimierung winddicht herzustellen.

Angebotene Produkte:
______________
______________

Verbrauch:
ca. 1,3 kg/m²/mm Schichtdicke,
ca. 8,0 kg/m² inkl. Ausgleichsspachtelung
Remmers iQ M Universal <0211>
1,1 m²/m² Remmers iQ-Therm 2.0 L15 <0165>
Einheit: m2

**00003.0007 Dämmkeile für Wand- und Deckenanschlüsse**
Einbau von keilförmigen Innendämmplatten
zur Kompensation von Wärmebrückeneffekten
in Decken- und Wandanschlussbereichen
durch vollflächige Verklebung mit systemzugehörigem,
hydraulisch erhärtenden Ansetzkleber auf dem
vorbereiteten Untergrund.

Produkte:
Remmers iQ M Universal
Remmers iQ-Therm 2.0 K50
oder glw.

Produktkenndaten Ansetzkleber:
Schüttdichte Ca. 1,2 kg/dm³
Druckfestigkeitsklasse CS II (1,5-5,0 N/mm²)
w 0,017 m³/m³
w 0,52 m³/m³
Wärmeleitfähigkeit ? dry 0,48 W/(m?K)
Wasseranspruch Ca. 6,0-6,3 l/20 kg
Aw-Wert /
Wasseraufnahmekoeffizient
13,32 kg/(m²h )
Wasserdampfdurchlässigkeit ? < 14
Brandverhalten Klasse A1
Größtkorn 0,5 mm

Produktkenndaten Dämmplatte:
Trockenrohdichte ca. 35 kg/m³
Wärmeleitfähigkeit (10 dry) 0,028 W/m·K

Angebotene Produkte:
______________
______________

Verbrauch:
ca. 1,3 kg/m²/mm Schichtdicke,
ca. 8,0 kg/m² inkl. Ausgleichsspachtelung
Remmers iQ M Universal <0211>
1,1 m²/m² Remmers iQ-Therm 2.0 K50 <0164>
Einheit: m2

**00003.0008 Einbau von Eck- und Kantenschutzprofilen**
Eck- und Kantenschutz mit PVC-Gewebewinkel 3 mm und
systemzugehörigem, hydraulisch erhärtenden
Ansetzkleber
im Bereich von Außenecken der Innendämmung
vor Aufbringen der Armierungsschicht herstellen.

Produkte:
Remmers iQ M Universal
Remmers Gewebewinkel 3 mm
oder glw.

Produktkenndaten Ansetzkleber:
Schüttdichte Ca. 1,2 kg/dm³
Druckfestigkeitsklasse CS II (1,5-5,0 N/mm²)
w 0,017 m³/m³
w 0,52 m³/m³
Wärmeleitfähigkeit ? dry 0,48 W/(m?K)
Wasseranspruch Ca. 6,0-6,3 l/20 kg
Aw-Wert /
Wasseraufnahmekoeffizient
13,32 kg/(m²h )
Wasserdampfdurchlässigkeit ? < 14
Brandverhalten Klasse A1
Größtkorn 0,5 mm

Angebotene Produkte:
______________
______________

Verbrauch:
ca. 1,3 kg/m²/mm Schichtdicke,
Remmers iQ M Universal <0211>
1,1 m/m Remmers Gewebewinkel 3 mm <4279>
Einheit: m2

**00003.0009 Armierungs-und Dünnschichtputz (iQ M Universal)**
Aufbringen eines vollflächigen Armierungs- und
Dünnschichtputzes auf kapillaraktiver Innendämmung
mit einem mineralischen, kapillaraktivem,
diffusionsoffenen,  Feinspachtel und systemzugehörigem
alkalibeständigem Glasfasergewebe.
Gesamtschichtdicke ca. 5 mm

Einbettung von zusätzlichen Armierungsstreifen (ca. 50
x 30 cm) im Winkel von 45º in die Armierungsmasse an
den Ecken
von Einschnitten in das Innendämm-System, wie z. B.
Fenster, Türen oder einbindende Mauern zur Aufnahme
von Kerbspannungen.

Die Putzschicht ist im fischen Zustand durch einen
Kellenschnitt
von angrenzenden Bauteilen zu trennen.

Produkte:
Remmers iQ M Universal
Remmers Tex 4/100
oder glw.

Produktkenndaten Armierungsgewebe:
 Flächengewicht: 160 g/m²
 Maschenweite: 4 x 4 mm
 Reißfestigkeit: nach ETAG 004 (pro 5 cm)
 ? Kette 2100 N
 ? Schuss 2200 N
 Gewebeappretur: alkalibeständig, weichmacherfrei
 und schiebefest

Produktkenndaten Spachtel:
Schichtdicke Einlagig bis 3 mm
Schüttdichte Ca. 1,2 kg/dm³
Druckfestigkeitsklasse CS II (1,5-5,0 N/mm²)
w 0,017 m³/m³
w 0,52 m³/m³
Wärmeleitfähigkeit ? dry 0,48 W/(m?K)
Wasseranspruch Ca. 6,0-6,3 l/20 kg
Aw-Wert /
Wasseraufnahmekoeffizient
13,32 kg/(m²h )
Wasserdampfdurchlässigkeit ? < 14
Brandverhalten Klasse A1
Größtkorn 0,5 mm

Angebotene Produkte:
______________
______________

Verbrauch:
ca. 1,3 kg/m²/mm Schichtdicke,
ca. 6,5 kg/m² Remmers iQ M Universal <0211>
ca. 1,1 m²/m² Remmers Tex 4/100 <3880>
Einheit: m2

**00003.0010 Abglätten mit mineralischem FeinspachtelQ4 (SL Fill Q4)**
*** Bedarfsposition ohne GB
Abglätten und Herstellen feiner, geschlossener,
anstrichfähiger
Putzflächen der Oberflächenqualitätsstufe Q4
mit kapillaraktivem, diffusionsoffenen, mineralischem
Feinspachtel.

Produkt:
Remmers SL Fill Q4
oder glw.

Material in gewünschter Schichtdicke auftragen und
bis zum Erreichen der Oberflächenqualitätsstufe Q4
mit geeignetem Werkzeug in mehreren Arbeitsgängen
glätten und nachbehandeln

Produktkenndaten:
Schichtdicke: Ansatzlos bis max. 2 mm
Schüttdichte Ca. 1,1 kg/dm³
Druckfestigkeitsklasse CS II (1,5 - 5,0 N/mm²)
Wasseraufnahmekoeffizient w24 > 1 kg/m²
Wasserdampfdurchlässigkeit µ < 14
Größtkorn ? 0,1 mm

Angebotenes Produkt:______________

Verbrauch:
ca. 1,1 kg/m²/mm Remmers SL Fill Q4 <0233>
Einheit: m2

### Titel 00004 Farbbeschichtung

**00004.0001 Innenfarbe auf Silikatbasis (Color SL)**
*** Grundposition ZZ 001.0
Farbbeschichtung der vorbereiteten Wandflächen
mit einer kapillaraktiven, lösemittel- und
weichmacherfreien
Silikatfarbe für Innenräume.

Farbton nach Wahl des AG:____________

Anzahl der Arbeitsgänge:_____

Produkt: Remmers Color SL
oder glw.

Eigenschaften:
Kapillaraktiv
Hoch wasserdampfdurchlässig
Schimmelwidrig durch Alkalität
Lösemittel- und weichmacherfrei
Nassabriebklasse 3 nach DIN EN 13300
Deckvermögen Klasse 2 bei 7 m²/l
Glanzgrad: stumpfmatt

Produktkenndaten:
Dichte (20 °C) 1,48 kg/l
Wasserdampfdurchlässigkeit s < 0,01 m
Maximale Korngröße: fein (<100µ)

Angebotenes Produkt:______________

Verbrauch:
Ca. 0,15 l/m² je Arbeitsgang Remmers Color SL <0237>
Sonderfarbtöne <0238>
Einheit: m2

**00004.0002 Kalkfarbe ohne organische Bindemittelanteile (Color CL Historic)**
*** Wahlposition ZZ 001.1
Farbbeschichtung der vorbereiteten Wandflächen
mit einer Kalkfarbe ohne organische Bindemittelanteile

Farbton nach Wahl des AG:____________

Anzahl der Arbeitsgänge:_____

Produkt: Remmers Color CL Historic
oder glw.

Eigenschaften:
Kapillaraktiv
Hoch wasserdampdiffusionsfähig
Hohes Deckvermögen
Frei von organischen Bindemittelzusätzen
Lösemittel- und weichmacherfrei
Frei von Konservierungsmittel
Mineralwasserbasiert
Titandioxidfrei
Allergikerfreundlich
Natürlich antiseptisch
Spannungsarm
Hohes Haftvermögen

Produktkenndaten im Anlieferungszustand:
Bindemittel Dispergiertes Weißkalkhydrat
Dichte (20 °C) 1,54 g/cm³
Viskosität 3500 mPa·s
pH-Wert > 11

Produktkenndaten im ausreagierten Zustand:
Wasserdampfdurchlässigkeit (DIN 52615): sd < 0,01 m
Wasseraufnahmekoeffizient (DIN 52617):
Untergrundabhängig
Glanzgrad Tuchmatt

Angebotenes Produkt:______________

Verbrauch:
Ca. 0,2 - 0,25 kg/m² je nach Untergrund und
Arbeitsgang Remmers Color CL Historic <6569>
Einheit: m2
